# Renovierung Küche Museumscafe
Angebotsaufforderung (GAEB DA XML 3.3, DA83)
Projekt: 1311-6
Währung: EUR
Ausführungsende: 15.04.2026
Erstellt mit: GXML Toolbox V3.3 R20220330, ORCA AVA 27 27.00.00, 26.11.2025

## Das Stadt- und Geschichtsmuseum Lüdenscheid befindet sich im
Das Stadt- und Geschichtsmuseum Lüdenscheid befindet sich im
denkmalgeschützten Geschichtsmuseum, früher Amtshaus (Bauteil A) des
Museumkomplexes an der Sauerfelder Straße 14-20 in Lüdenscheid. Die
baulichen Maßnahmen in dieser Ausschreibung befinden sich alle in den
Räumlichkeiten im Erdgeschoss des Museums.

Zu 1.) Bauherr: Stadt Lüdenscheid, Fachdienst Kultur

zu 2.) Bauherr: Stadt Lüdenscheid, Zentrale Gebäudewirtschaft
Architekt / örtliche Bauleitung: Zentrale Gebäude Wirtschaft.

1. Angaben zur Baustelle

1.1. Lage der Baustelle
Die baulichen Maßnahmen in dieser Ausschreibung befinden sich alle in
den Räumlichkeiten im EG; Raum 023 und Raum 024

1.2. Arbeitszeiten für Gewerke/ Regel- und ggf. Sonderzeiten
Regelarbeitszeitfenster für Gewerke: MO - FR, 7:00 bis 18:00
UhrZeitfenster für lärmintensive Arbeiten: MO und DI ganztägig (07:00 -
18:00) und MI - FR im Zeitraum von 07:00 - 11:00 UhrLärmintensive
Arbeiten außerhalb dieser Zeitfenster müssen bei der
Objektüberwachung/örtlichen Bauleitung rechtzeitig angemeldet werden.
1.3. Besondere Belastungen
Für die Bauarbeiten wird kein Parkplatz durch den AG vorgesehen.
In der Ebene -1 Tiefgarage (neben der Anlieferung) gibt es öffentliche,
mit Parkautomat bewirtschaftete Parkplätze.

zu beachten:
Während der Baumaßnahmen ist der Museumskomplex mit städtischer Galerie
(Bauteil C) und Eingangshalle (Bauteil B) weiterhin im normalen Betrieb
und somit MI - SO 11 bis 18 Uhr für Besucher zugänglich.

In den o.g. Zeitfenstern ist Lärmbelästigung zu minimieren, Anlieferung
und Zutritt durch den Haupteingang des Museums sollte vermieden werden.

1.4. Denkmalschutz
Das Amtshaus (Bauteil A Geschichtsmuseum) wurde 1910 errichtet und 1986
unter der Bezeichnung Freiherr-vom-Stein-Straße 15/Sauerfelder Straße 14
in die Denkmal-Liste der Stadt Lüdenscheid unter der laufenden Nummer 53
eingetragen. Alle Bauarbeiten sind unter größter Sorgfalt auszuführen.
Beschädigungen an der Bausubstanz müssen unbedingt vermieden werden. Die
angrenzenden Bauteile, Wege, Freiflächen und Fassaden dürfen im Rahmen
der Transporte und Bauarbeiten weder beschädigt noch verunreinigt
werden. Organisation und Technologie der Leistungen sind entsprechend
darauf abzustimmen und die Aufwendungen für Schutzmaßnahmen im Sinne der
ATV DIN 18299 entsprechend in den Einheitspreisen zu berücksichtigen.

1.5. Verkehrsverhältnisse auf der Baustelle
Die Zufahrt der Baustelle, Organisation der Anfahrt und Erschliessung
der Baustelle erfolgt eigenverantwortlich durch die ausführende Firma in
Abstimmung mit der Objektüberwachung, gemäß Baustelleneinrichtungsplan.

Die Anlieferung erfolgt über die Zufahrt zur öffentlichen Parkgarage
über die Freiherr-vom-Stein-Straße. Der vor der Parkgarage seitlich
separat angeordnete Anlieferungsbereich ist überdacht (li.H. ca. 3,50m)
und verfügt über eine Anlieferungsrampe (H ca. 1,0m).
Unmittelbar hinter der Anlieferungstür (210(H) x 197(B) cm) ins Gebäude
(BTA) befindet sich ein Aufzug. Im Alltagsbetrieb dient dieser der
Beförderung von Personen (Besucher/Mitarbeiter) und Museumsexponaten.
Für die Umbauphase kann der Personenaufzug mit folgenden technischen
Daten: 109(B) x 218(T) x 223(H) cm, 1000 kg, 13 Personen
zum temporären Transport von Materialien genutzt werden. Dieser ist
jedoch zwingend vor Beschädigung zu schützen.
Des Weiteren laufen parallel im Gebäude mehrere Baumaßnahmen, so dass
die Anlieferungszone immer wieder freigemacht werden muss. Die
Anlieferungszeiten sind wegen der Koordination der Bedarfe mit der
örtlichen Bauleitung abzustimmen.

siehe Abb 1 und Abb 2
Plananlage: MUS_BauSt Einr_100_Baustelleneinrichtungsplan

1.6. Für den Verkehr freizuhaltende Flächen
Die Anfahrbarkeit der Baustelle muss dauerhaft und zu jedem Zeitpunkt
gewährleistet sein. Dies ist in der allgemeinen Bauablaufplanung zu
berücksichtigen. Des Weiteren muss die Anfahrbarkeit durch die Feuerwehr
jederzeit sichergestellt sein. Sperrung öffentlicher Flächen bedarf der
Abstimmung mit der Bauleitung und muss vom AN als Teil der
Verkehrssicherung für eigene Zwecke beantragt werden.

1.7. Personalräume
Ein Arbeitsraum im Amtshaus (BTA) und WCs wird dem Auftragnehmer zur Verfügung
gestellt.

1.8. Anschlüsse
Baustrom- sowie Bauwasseranschlüsse (Versorgungsanschlüsse), werden dem
Auftragnehmer bauseits zur Verfügung gestellt.

1.9. Immissionsschutz
Alle Arbeiten sind lärmreduzierend auszuführen. Zur Herabsetzung der
Lärmbelästigung sind geräuscharme Geräte bzw. lärmdämpfende Zusatzgeräte
und Vorrichtungen nach den jeweils geltenden Richtlinien einzusetzen.
Lärmintensive Arbeiten müssen mit der Objektüberwachung abgestimmt
werden.

1.10. Erschütterungsschutz
Die eingesetzten Baugeräte müssen dem jeweiligen Stand der Technik
entsprechen. Dies bedeutet z.B., dass die Baugeräte keine
Erschütterungen erzeugen, sofern dies nicht mit dem bestimmungsgemäßen
Gebrauch verbunden ist (d.h. zum Beispiel, dass Baugeräte mit
rotierenden Teilen ausgewuchtet sind). Vor allem in Gebäudenähe ist die
Ausbreitung von Schwingungen und Erschütterungen auf ein Mindestmaß zu
reduzieren. Es sind also nur Baugeräte einzusetzen, deren Vibrationen
die angrenzenden Gebäude inkl. Einrichtungen nicht gefährden. Alle
Arbeiten sind vorab anzumelden und mit der Objektüberwachung
abzustimmen.

1.11. Entsorgung von Materialien
Die Entsorgung erfolgt nach den in NRW geltenden Gesetzen, Verordnungen
und Richtlinien, insbesondere der Gewerbeabfallverordnung. Der AN hat
eigenverantwortlich sinnvolle, zugelassene und geeignete Entsorgungswege
zu wählen und umzusetzen. Insgesamt gilt der Grundsatz "Recycling vor
Deponie". Der AN hat die ordnungsgemäße Entsorgung aller Reststoffe
schriftlich zu bestätigen.

2. Angaben zur Ausführung

2.1. Arbeitsabschnitte und Bauablauf
Die Arbeiten erfolgen unter laufendem Betrieb des Museumskonplexes. Bei
Bedarf sind die Arbeiten den zeitlichen Maßgaben des
Ausstellungsbetriebs anzupassen (vgl. 1.2).

zu beachten:
Während der Baumaßnahmen sind Bauteil B+C des Museumskomplexes
weiterhin im normalen Betrieb und MI - SO 11 bis 18 Uhr für Besucher
zugänglich. Das Geschichtsmuseum (BTA) ist im EG-1.OG für Besucher
gesperrt. Die Verwaltung im 2.OG ist besetzt.

In den o.g. Zeitfenstern ist Lärmbelästigung zu minimieren, Anlieferung
und Zutritt durch den Haupteingang des Museums sollte zu diesen Zeiten
vermieden werden.

Erforderliche Arbeitsabschnitte und Arbeitsunterbrechungen sind zu
berücksichtigen. Die Anlieferungen von (Groß-) Geräten müssen angemeldet
werden. Eine Genehmigung für die Anlieferung von Großgeräten und die
Abstimmung diesbezüglich ist eigenverantwortlich durch den Auftragnehmer
durchzuführen. Vor Ort sind nur sehr geringfügige Lagerkapazitäten
vorhanden.

2.2. Denkmalschutz
Der Schutz des denkmalgeschützen Gebäudes besitzt höchste Priorität!
Die Arbeiten haben unter fachlicher Begleitung der Dienststelle des
Denkmalamtes zu erfolgen.

2.3. Personal
Die gesamten Arbeiten für die Herstellung der Leistung müssen als
Mindestanforderugng von einem fachkundigen Polier geleitet und
beaufsichtigt werden. Die Kosten hierfür sind in die Einheitspreise
einzurechnen. Ein personeller Wechsel ist dem AG frühzeitig anzuzeigen.

2.4. Planunterlagen
Der Auftragnehmer erhält für die Ausführung seiner Bauleistungen die
erforderlichen Pläne und sonstigen Unterlagen nur in digitaler
Ausfertigung.

2.5 Aufmaß/ Übereinstimmung
Die Ausführungspläne sind vom Auftragnehmer vor Beginn der Arbeiten vor
Ort auf Übereinstimmung mit den Detailplänen, sowie den örtlichen
Gegebenheiten zu überprüfen. Für alle Bauteile ist vor Ausführung ein
Aufmaß zu erstellen. Bei Abweichungen ist die Objektüberwachung
unverzüglich zu informieren. Der AN hat die mit seiner Leistung in
Zusammenhang stehenden Vorleistungen mit einem ausreichendem Vorlauf von
mindestens 14 Tagen vor Beginn seiner Tätigkeit zu prüfen und
Abweichungen unverzüglich der Bauleitung zu melden.

2.6 Terminplanung/ Bauablauf
Vor Baubeginn ist der Auftragnehmer verpflichtet, seine eigenen
Bauabläufe detailliert auf Grundlage der mitgelieferten Pläne
darzustellen und einen Nullablaufplan seines Leistungsbildes in
detaillierte, zeitliche Abschnitte zu unterteilen, vorzulegen und mit
der Objektüberwachung des Auftraggeber abzustimmen. Die Erfordernisse
der übrigen an der Baustelle gegebenenfalls beschäftigten Firmen müssen
berücksichtigt werden. In Anbetracht der Gesamtausführungstermine des
Bauvorhabens  sowie parallel verlaufenden Maßnahmen muss damit gerechnet
werden, dass mehrere Gewerke gleichzeitig auf der Baustelle tätig sind.
Alle Behinderungen und Aufwendungen, die sich hieraus ergeben, sowie die
Randbedingungen der gegebenen Platzverhältnisse sind in der Kalkulation
zu berücksichtigen.

2.7 Transporteinrichtungen und Gerüste
Die Mitbenutzung von Transporteinrichtungen durch andere am Bau tätige
Firmen darf grundsätzlich kein Auftragnehmer ablehnen, soweit dies die
Durchführung der eigenen Arbeiten nicht behindert. Das Entgelt für die
Mitbenutzung ist zwischen den Firmen ohne Einschaltung der Bauleitung zu
regulieren. Gerüste und sonstige Einrichtungen, die ein Auftragnehmer
für die Durchführung seiner Leistungen erstellt hat, können auch von
anderen am Bau tätigen Unternehmen benutzt werden, soweit dies die
Durchführung der eigenen Arbeiten nicht behindert. Es gilt die gleiche
Entgeltregelung.

2.8 Aufsichtsbehörden
Anweisungen der Aufsichtsbehörden an den Auftragnehmer sind dem
Auftraggeber sofort zu übermitteln. Ebenso die Ansprüche Dritter wegen
Auswirkungen der Arbeiten des AN.

2.9 Rechnungen
Rechnungen sind als Abschlags-, Teil- oder Schlussrechnungen zu
kennzeichnen und fortlaufend zu nummerieren. Je Auftrag ist nur eine
Schlussrechnung möglich. Rechnungen sind kumuliert und mit fortlaufendem
Aufmaß gem. Abstimmung mit dem AN und der Objektüberwachung
aufzustellen. Bei der Abrechnung der Leistungen sind die gleichen
Positionsnummern wie im Leistungsverzeichnis zu verwenden. Bevorzugt
soll die Abrechnung durch Austausch von elektronischen Datenträgern
erfolgen.

## Allgemeine Baubeschreibung zum Objekt
1. Lage / Adresse Gebäude:

58511 Lüdenscheid, Sauerfelder Str. 14-20
Bauteil A - Geschichtsmuseum (ehem. Amtshaus)

2. Lage / Räume:

Folgende Räume sind flächig oder punktuell betroffen:
Raum 023, Raum 024,

3. Beschreibung der Maßnahmen:

Der 1988 eröffnete sowie unter Denkmalschutz gestellte Museumskomplex wurde 1985 behördlich genehmigt.  Dieser besteht aus 4 Gebäudeteilen; dem ehemaligen Amtshaus von 1910 [BT A], einem Glasverbindungsbau von 1986 [BT B], der Städtische Galerie von 1906 [BT C] sowie der überdachten Einstellplätze und Anlieferung von 1986 [BT D]. Ein Brandschutzkonzept zu dieser Genehmigungsplanung existiert nicht.

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
Die Kücheneinrichtung ist aus dem Jahr ebenfalls aus dem Eröffnungsjahr (1988) und soll komplett erneuert werden.

## Zusätzliche Technische Vertragsbedingungen
Allgemeine Hinweise und Vorbemerkungen

Befestigungs- und Verbindungsmittel müssen entsprechend dem jeweiligen Verwendungszweck und gemäß den Anforderungen ausgewählt werden. Bei der Auswahl sind die hierfür gültigen Normen und der aktuelle "Stand der Technik" zu berücksichtigen und zu befolgen.

Nebenleistungen und Hilfsstoffe sowie die Bereitstellung aller notwendigen Werkzeuge, Leitern, Gerüste, Hebebühnen etc. sind in die EP einzukalkulieren und werden nicht gesondert vergütet.

Bei der Montage anfallender Staub muss direkt beim Bohren abgesaugt werden. Restspuren sind unmittelbar durch den AN zu beseitigen. Insbesondere sind fertige Oberflächen vor Beschädigung zu schützen. Dazu notwendige Maßnahmen sind einzukalkulieren und werden nicht gesondert vergütet.

Die gelieferten Teile müssen in einem sauberen Zustand montiert werden.

Der Auftragnehmer unterliegt der Koordinierungspflicht. Dazu gehört die Abstimmung mit anderen beteiligten Gewerken, insbesondere mit den Firmen, die ggf. die Elektrogeräte bereitstellen.
Weiterhin sichert der Auftragnehmer zu, alle anfallenden Schnittstellen zwischen seinem und den angrenzenden Gewerken eigenverantwortlich zur Gewährleistung der vollen Funktionsfähigkeit der von Ihm zu erbringenden Leistung abzuklären.

Konstruktion und Materialien

Die vollständige Konstruktionsplanung sowie die Werk- und Montageplanung ist durch den AN für das an ihn beauftragte Gewerk zu erstellen. Die nachfolgende, in die jeweiligen Positionen einzukalkulierende, nicht gesondert vergütete Inhalte sind vor Montagebeginn vorzulegen:

- Auswahl und Dicke der vorgegebenen Materialien (Metall-, Holz, Glas, etc.) entsprechend den statischen und konstruktiven Erfordernissen und Gegebenheiten;

- alle konstruktiven und sonstigen Schraub-, Leim-, Dübel- oder sonstiger Verbindungen;

- die Auswahl passender, für den Einbau in die einzelnen Möbel-Elemente geeigneter Systembauteile wie Einbauleuchten, Schlösser und  Verschlüsse, Beschläge etc.;

- die Erstellung sämtlicher Ausführungs- und Detailzeichnungen bzgl. der eigenen Leistung;

Sämtliche dem Leistungsverzeichnis beigefügten Detailzeichnungen dienen zur Beschreibung der Möbel sowie der Kalkulationshilfe für den Bieter und ersetzen nicht die eigene Konstruktionsplanung bzw. die Werkstatt- und Montagezeichnungen.

Die Werkstatt- und Montageplanungen sind dem Architekten / Planer vor Ausführung der Arbeiten in 2-facher Ausfertigung als Papierpläne zur Freigabe vorzulegen.

Die Kosten hierfür hat der AN in die Positionen einzukalkulieren.

Verlangt die Qualität der Werkplanung des AN weitere Plandurchläufe, gehen diese ebenfalls zu seinen Lasten.

Allgemeine Angaben zur Montage der Möbel

Vor der Montage der Einbaumöbel oder dem Aufstellen der Möbel soll ein Ortstermin mit der Bauleitung stattfinden.

Alle Montagen müssen nach Herstellervorschriften erfolgen.

Sobald vorhandene Möbelstücke oder eingebaute Teile verschmutzt werden, sind diese zu reinigen.

Der AN muss sich alle für seine Leistungen erforderlichen Höhenpunkte selbst einmessen und mit der Bauleitung abstimmen.

weitere Hinweise:

Miteinzukalkulieren ist:

Mehraufwand aufgrund erhöhter Hygienevorschriften, gemäß Empfehlung des Ministerium für Arbeit, Gesundheit und Soziales des Landes NRW.

## Technische Vorbemerkungen
Technische Vorbemerkungen - Edelstahlküchen (Material CNS 1.4301)
Allgemeines
Alle Bestandteile der Küchenmöbel, Arbeitsplatten,Untergestelle, Verkleidungen etc. sind in rostfreiem Edelstahl CNS-Nr. 1.4301 auszuführen. Die Ausführung erfolgt nach den einschlägigen Normen, insbesondere der Edelstahl-Verarbeitung, Hygieneanforderungen und Objektkonstruktion. Vor Herstellung und Montage sind Maße am Bau vom Auftragnehmer aufzunehmen. Einarbeitungen, Anschlüsse, Wandanschlüsse sind bauseits mit herzustellen beziehungsweise anzupassen.

Material & Verarbeitung
Material: Chromnickelstahl, Werkstoff-Nr. 1.4301, Oberfläche typischerweise matt geschliffen. Ecknähte durchgehend verschweißt und verschliffen." Materialstärke: je nach Funktion (z. B. Arbeitsplatte, Verkleidung, Unterbau) mindestens 1,5 mm oder -
Konstruktive Elemente (Profile, Untergestelle) sind ebenfalls in CNS 1.4301 oder gleichwertigem Edelstahl auszuführen, stabil und für den Einsatz in gewerblicher Küche geeignet.
Schweißarbeiten: Verbindungen sind fugenlos verschweißt und verschliffen Kanten: Sichtkanten sind entgratet, ggf. umgekantet, um Verletzungsgefahr auszuschließen.

Arbeitsplatten / Tischplatten
Arbeitsplatten in CNC gefertigter Ausführung mit Mindestmaterialstärke wie im LV beschrieben. Unterbau mit stabiler Trägerplatte oder Verstärkung aus Edelstahl‐Profilen oder entsprechendem Material.
Hinterkante zur Wand: Aufkantung wie im LV angegeben als Fett- und Spritzschutz.
Anschlussdetails: Übergänge zu Geräten, Spülen, Maschinen sind sauber eingefasst; Tropfkanten oder Aufkantungen sind auszuführen. Material und Verarbeitung müssen gewerbliche Nutzungen standhalten.
Schraub-/Montage Füße: Höhenverstellbar ausgeführt.

Untergestelle, Verkleidungen, Side und Rückwände
Schrankgehäuse, Verkleidungen: komplett aus Werkstoff 1.4301, Materialstärke 1,5mm
Ecken schlag- und reparaturfreundlich gerundet, Fugen auslaufgeschützt oder geschweißt, keine offenen Stoßfugen im hygienerelevanten Bereich.

Hygiene, Reinigung und Korrosionsschutz
Zubehör und Anschlussbereiche: Rohrleitungen, Armaturen, Geräteunterbauten etc. in Edelstahl oder korrosionsbeständig auszuführen oder durch bauseitige Maßnahmen zu schützen.
Oberflächenfinish: matt geschliffen oder gebürstet, keine stark polierten Flächen, um Fingerabdrücke, Mikrokratzer und Reinigungsmittelspuren zu minimieren.

Montage, Toleranzen, Abschlüsse
Montage auf Maß entsprechend den bauseitigen Angaben; Einarbeitungen, Anschlüsse (Wasser, Abfluss, Elektro) sind bauseits vorbereitet.
Schnittstellen Wand/Boden: Hinterkante Aufkantung, Spritzbleche, abschließende Profile sind inkl. Montage zu liefern. Abschlüsse an sichtbaren Stellen: Sockelblenden, Kantenleisten, eingeschweißte Kantprofile dauerelastisch zu verfugen.
Alle gelieferten und montierten Arbeiten müssen vor Übergabe gereinigt und betriebsbereit sein.

Leitfabrikate:
Soweit konkrete Fabrikate genannt werden, handelt es sich um zulässige Leitfabrikate. Technische, wirtschaftliche, optisch und funktional gleichwertige Produkte sind zugelassen. Werden die entsprechemden Felder für solche alternativen Produkte nicht ausgefüllt, sichert der Bieter damit zu, das Leitfabrikat anzubieten.

## 31 CNS Kücheneinrichtung mit Geräten

### Titel 01 Küchenmöbel

**01.1 Arbeitstischanlage Kochen**
Arbeitstischanlage Kochen
Arbeitstischanlage für:
Kochen /Kaffee

Ausführung:
Küchenzeile aus CNS 1.4301 Edelstahl
CNS Rahmengestell
Abmessungen:
3,85 m x  0,60 x 90

Arbeitplatte:
Abmessungen ca. 3,85 m x 0,60 x 0,05
Aufkantungen Rechts, Links und zur Wand

Material CNS 1.4301

Inclusive Aussparung für
- Induktionskochfeld
- Instalationsdurchführungen.

Liefern und montieren
Menge: 1,000 St

**01.2 Schubladenblock unterhalb Kochfeld,**
Schubladenblock unterhalb Kochfeld,

Abmessungen :
Breite :  1,00 m
Tiefe:  0,50 m
Höhe  0,90 m

Schubladen:
- Anzahl 2
- herausnehmbar
- Belastbarkeit min. 30 KG

Liefern und montieren
Menge: 1,000 St

**01.3 Flügeltürenschrank unterhalb der Kaffemaschine**
Flügeltürenschrank unterhalb der Kaffemaschine

Abmessungen:

Breite :  1,00 m
Tiefe:  0,50 m
Höhe  0,85 m

eine Seite Installationsfach
eine Seite geschlossenes Fach mit festem Grundboden
und höhenverstellbaren Zwischenboden

Liefern und montieren
Menge: 1,000 St

**01.4 Flügeltürenschrank**
Flügeltürenschrank

Abmessungen

Breite :  1,00 m
Tiefe:  0,50 m
Höhe  0,85 m

geschlossenens Schrankfach
mit festem Grundboden und höhenverstellbaren
Zwischenboden

Liefern und montieren
Menge: 1,000 St

**01.5 Frontschrank**
Frontschrank

Frontschrank zur Kochzeile
Schrank ohne Arbeitplatte
mit festem Grundboden
zum Einbau unter der Arbeitplatte.

Abmessungen:

Breite :  1,30 m
Tiefe:  0,38 m
Höhe  0,85 m

Liefern und montieren
Menge: 1,000 St

**01.6 Tresen**
Tresen

über Eck Tresen

Abmessungen:
Schenkel A = 1330 x 820 x 900 mm

Schenkel B = 1330 x 1000/500 x 900 mm

CNS Rahmen gestell mit Vorbereitung Granitabdeckung und Frontbekleidung

Schenkelunterbau  A
Offenes Fach mit Grundboden
Schenkelunterbau B
Offenes Fach zur Aufnahme eines Kühlmöbels

Liefern und montieren
Menge: 1,000 St

**01.7 Tresenverkleidung**
Tresenverkleidung

Frontbekleidung mit Unterkonstruktion an Edelstahlkorpus angehängt

Oberflächenmaterial:
Tischlerplatte gastseitig mit Schichtstoff Melamin belegt
Farbe: in Anlehnung Farbkonzept Museum
Kanntenmaterial 2mm ABS als Feuchtigkeitsschutz

Liefern und montieren
Menge: 1,000 St

**01.8 Granitabdeckung für Tresenauflage**
Granitabdeckung für Tresenauflage

Granitabdeckung  Nero Assoluto für Tresen

Granitabdeckung  d = 3 cm
Sichtkante  d = 5 cm
Auggelegt und Verklebt auf
Unterkonstruktion
Tischlerplatte  d = 2 cm

inclusiv Aussparung und Anarbeiten an die Kühlvitrine Pos
inclusiv Anarbeiten an die vorhandene Pfeiler

Abmessungen: wie Tresen Unterbau

Liefern und montieren
Menge: 1,000 St

**01.9 Glasaufsatz für Tresen**
Glasaufsatz für Tresen

Glasaufsatz auf CNS Ständer, 1 Etage

Abmessungen:
Breite :  1,33 m
Tiefe:  0,30 m
Höhe  0,30 m

liefern und montieren
Menge: 1,000 St

**01.10 Wandschrank**
Wandschrank
Wandschrank Material CNS

Abmessungne:

Breite :  1,40 m
Tiefe:  0,365 m
Höhe  0,650m

mit festem Grundboden und höhenverstellbaren
Zwischenboden

Liefern und montieren
Menge: 2,000 St

**01.11 Wandbord 2 etagig**
Wandbord 2 etagig

Bord Material.:
CNS 1,00 mm

Abmessungne:

Breite :  1,60 m
Tiefe:  0,30 m

3-seitige Abkantung h= 40mm

liefern und an der Wand montieren
Menge: 1,000 St

**01.12 Wandbord 3 etagig**
Wandbord 2 etagig

Bord Material.:
CNS 1,00 mm

Abmessungne:

Breite :  1,60 m
Tiefe:  0,30 m

3-seitige Abkantung h= 40mm

liefern und an der Wand montieren
Menge: 2,000 St

**01.13 Edelstahlstandspüle**
Edelstahlstandspüle

Edelstahlstandspüle Portionierspüle Modell 12

Ausführung:
Material: Edelstahl 18/10
Abmessungen:
220 x 100 x 137 mm

ohne wasserzulauf

liefern
Menge: 1,000 St

**01.14 Arbeitstischkombination I**
Arbeitstischkombination

Arbeitstischkombination mit 1 Spülbecken und1 Mischbatterie

Unterkonstruktion
Material:  CNS 1.4301
Breite :  2,80 m
Tiefe:  0,70 m
Höhe  0,85 m

Unterbau:
- Flügeltütrenschrank
mit Grundboden
- Kippfach mit herausnehmbaren Müllbehälter aus Kunststoff
- als Spültisch mit höhenverstellbaren Füßen

Tischplatte
Materialdicke : 1,5 mm
3-seitige Aufkantung  50 mm
mit umlaufendem Wulstrand

Abmessungen:
Breite :  1600 mm
Tiefe:  700 mm
Höhe  50 mm

Einschließlich Bohrungen für
- 1 x Standarmatur
-  Einschweißbecken 500x400x250 mm
in Tschplatte geschweißt und geschliffen
- SW- Ablauf 2 "

Einbauort

Raum 024

liefern und montieren
Menge: 1,000 St

**01.15 Arbeitstischanlage II Vorbereitung**
Arbeitstischanlage Vorbereitung
Arbeitstischanlage als "L" übereck
Arbeitstischkombination mit 1 Spülbecken und1 Mischbatterie

Arbeitstischanlage für:
Vorbereitung

Ausführung:
Küchenzeile aus CNS 1.4301 Edelstahl
CNS Rahmengestell
Abmessungen:
3,20/1,20 m x  0,70 x 90
Einschließlich Bohrungen für
- 1 x Standarmatur
-  Einschweißbecken 500x400x250 mm
in Tschplatte geschweißt und geschliffen
- SW- Ablauf 2 "

Arbeitplatte:
Abmessungen ca. 3.20/1,20 m x 0,60 x 0,05
Tischplatte
Materialdicke : 1,5 mm
3-seitige Aufkantung  50 mm
mit umlaufendem Wulstrand

Material CNS 1.4301

Unterbau:
- Flügeltütrenschränke
mit Grundboden
- hinter der Spüle
- Kippfach mit herausnehmbaren Müllbehälter aus Kunststoff
- 1 Schubladenblock je 3 Kastenschubladen
- Schubladen herausnehmbar
Abmessungen:
Breite :  450 mm
Tiefe:  650 mm
Höhe  850 mm

- vorne offener Schrank mit Grundböden un verstellbaren Zwischenböden

Abmessungen:
Breite :  1200 mm
Tiefe:  650 mm
Höhe  850 mm

Liefern und montieren
Menge: 1,000 St

**01.16 Arbeitstischanlage III Vorbereitung**
Arbeitstischanlage Vorbereitung
Arbeitstischanlage als "L" übereck

Arbeitstischanlage für:
Vorbereitung

Ausführung:
Küchenzeile aus CNS 1.4301 Edelstahl
CNS Rahmengestell
Abmessungen:
1,00/1,10 m x  0,70 x 90

Arbeitplatte:
Abmessungen ca. 1,00/1,10 m x 0,60 x 0,05
Tischplatte
Materialdicke : 1,5 mm
3-seitige Aufkantung  50 mm
mit umlaufendem Wulstrand

Material CNS 1.4301

Unterbau:
- Flügeltütrenschränke
mit Grundboden
- 1 Schubladenblock je 3 Kastenschubladen
- Schubladen herausnehmbar
Abmessungen:
Breite :  950 mm
Tiefe:  650 mm
Höhe  850 mm

- vorne offener Schrank mit Grundböden un verstellbaren Zwischenböden

Abmessungen:
Breite :  1000 mm
Tiefe:  650 mm
Höhe  850 mm

Liefern und montieren
Menge: 1,000 St

**01.17 Stand- Geschirrwaschbrause 1/2**
Stand- Geschirrwaschbrause 1/2

Stand Geschirrwaschbrause 1/2

Ausführung:
- Einlocharmatur
- Ellenbogenbedienung
- Schwenkarm 225 mm
- Edelstahlschlauch:
- Durchflussmenge 16/25 l/min

Abmessungen
b = 79 mm
t = 595 mm
h = 1050 mm

Einbauort
Raum 023
Raum 024

liefern, montieren und anschließen
Menge: 2,000 St

**01.18 Unterbau für Geschirrspüler**
Unterbau für Geschirrspüler

Material: CNS

Abmessungen:
Breite :  0,755 m
Tiefe:  0,60  m
Höhe  0,38  m

Aufstellort
Raum 024

liefern und montieren und anschließen
Menge: 1,000 St

**01.19 Untergestell für Combidämper**
Untergestell für Combidämper

Material:
cns

Abmessungen

b = 860 mm
t =703 mm
h = 945 mm

liefern und aufstellen
Menge: 1,000 St

### Titel 02 Küchengeräte

**02.1 Einbau Elektro Induktionsfeld**
Einbau Elektro Induktionsfeld

Autakes Flexinductions Kochfeld mit
Flex- Bedienung

Ausstattung:
- Einbau-Kochfeld
- Anzahl der Kochzonen:  5
- Grillfunktion Kochstelle
- Glaskeramik
- Beheizungsart: Elektrokochfeld
- Abmessung:  51 x 918 x 546 mm
- Restwärmeanzeiger
- Lage der Steuerung: Vorne
- Oberflächenmaterial: Glaskeramik
- Oberflächenfarbe. Schwarz/ Edelstahl
- Rahmenfarbe Edelstahl

Leifabrikat:

Neff T59TT60No
oder Gleichwertig

gewähltes Fabrikat:

'.........'
vom Bieter auszufüllen

Liefern und in die Arbeitstischanlage einbauen und anschließen
Menge: 1,000 l

**02.2 Schräg Wandesse**
Schräg Wandesse
mit Umluftbetrieb

Technische Daten:
- Bauart Wandmontage
- Mindesthöhe zur Kochstelle : 450 mm
- Mindesthöhe Anschlusskamin: 750 mm
- Steuerung: elektrisch
- Regelung: 3 stufig + 2 Intensiv Leistungsstufen
- Lüftungsleistung bei höchster Normalstufe Abluft: 441 m²/h
- Gebläseleistung bei Intensivstufe- Abluftbetrieb: 1007 m²/h
- Anzahl LED Beleuchtung 2
- Geräusch max 51 db(A)
- Material Fettfilter: Edelstahl Waschbar
- Gebläsenachlauf 10 min.

Leitfabrikat:
Siemens Schräg Wandesse
Siemens LC91 KLT60

oder Gleichwertig

gewähltes Fabrikat:

'.........'
vom Bieter auszufüllen

Liefern einbauen und anschließen
Menge: 1,000 St

**02.3 Kühlaufsatzvitrine**
Kühlaufsatzvitrine

Kühlaufsatzvitrine mit Käteaggregat und Steuerung
Umluft-Kühlvitrine mit allseitiger Isolierverglasung
zum Kühlen von Kuchen Torten und Sancks
Kundenseitig mit eckigen Glasaufbau

Glasböden höhenverstellbar
zur Präsentation schräg einstellbar
Platz für min. 9 Torten

Abmessungen
Breite ca. 1000 x 900 mm
passend auf Tresen pos.

Technische Daten
- Eingebauter Temperaturfühle
- Abtaubegrenzungsfühlerr
- Käteaggregat 370 W/-10° VT
- Temperarur < 5° bei 25°/60% rel Luftfeuchte
- Klimaklasse 3 nach DIN EN ISO23953
- Abtau- Temperatursteuerung
- Kondenswasserschale mit Ablaufverschraubung
-Kundenseitig und seitlich mit Isolierverglasung aus Sicherheitsglas
- Schiebetür

Leitfabrikat:
Wiha Kühlvitrine ECO710 E BE
oder gleichwertig

Gewähltes Fabrikat

'.........'
vom Bieter auszufüllen.

inclusive Kühlmaschine auf Konsole
incl. sämtlicher Leitungen

Gewähltes Fabrikat

'.........'
vom Bieter auszufüllen.

Liefern- montieren und anschließen
Menge: 1,000 St

**02.4 Umluft Kühltisch**
Umlift Kühltisch

Umluft- Kühltisch mit Edelstahl-Arbeitsplatte
Unterbau: 1 Tür, 2 Schubladen
Temperatur:  +2° - + 8 °C
Kältemittel R606a

Abmessungen

Breite :  0,90 m
Tiefe:  0,70 m
Höhe  0,87 m

Fabrikat:
'.........'
vom Bieter auszufüllen

Liefern und anschließen
Menge: 1,000 St

**02.5 Geschirrspülmaschine**
Geschirrspülmaschine

Geschirrspülmaschine
Ausführung
- elektronische Steuerung
- Ablauf- und Klarspülpumpe
- Spülmitteldosierer
- Spülzyklus 60/180 sek

Abmessungen:
Breite :  0,575 m
Tiefe:  0,600 m
Höhe  0,835 m

Korbgrößen:
- bis 500x500 mm
- Einschubhöhe max.

Gewählte Fabrikat:

'.........'
Vom Bieter auszufüllen

Aufstellort:
Raum 024

liefern, einbauen und anschließen
Menge: 1,000 St

**02.6 Umluft Gewerbekühlschrank**
Umluft Gewerbekühlschrank

Umluft Gewernbekühlschrank 641 Liter

Aufstellart:
- Standgerät

Öffnungssystem:
- eine Volltür

Temperaturberreich:
von +/- 0 bis 8C

Aussenmaterial:
-Edelstahl 3-seitig

Innenmaterial
-Kunststoff weiss

Anschlussart: 230V- Stecker

Kühlung:
-Umluft mit Abtauautomatik

Kältemittel:
R600a/GWP 3

Aufstellort:
Raum 023 (Treppe)
Raum 024

Leitfabrikat:
KBS 702 U CHR
oder gleichwertig

gewähltes Fabrikat:
'.........'
vom Bieter auszufüllen

liefern, montieren und anschließen
Menge: 2,000 St

**02.7 Umluft Kühltisch**
Umluft Kühltisch
Umluft Kühltisch mit Unterbau
Geeiignet für GN 1/1 Behälter

Ausführung:
Kühlung: statisch
Temperatur +2°- +8°C
Kältemittel R606a
Material Edelstahl 18/10
Arbeitsplatte Edelstahl
Unterbau:
1 Tür
2 Schubladen

Abmessungne:
Breite :  0,80 m
Tiefe:  0,70 m
Höhe  0,87 m

gewähltes Fabrikat:
'.........'
vom Bieter auszufüllen

liefern, montieren und anschließen
Menge: 1,000 St

**02.8 Elektro-Combi-Dämpfer**
Elektro-Combi-Dämpfer
nach DIN 18866

Kapazität:
- Tischgerät für 6 x 1/1 GN
- 30-80 Essen /Tag

Material:
CNS

Steuerung:
- Touchscreen
- Reinigungs programm
- Entkalkungsprogramm
- Kerntemperaturfühler
- Handbrause
- intelligentes Kochsystem

Abmessungen:
b = 850 mm
t =  ca. 770 mm
h = ca. 755 mm

gewähltes Fabrikat:

'.........'
vom Bieter auszufüllen

liefern, aufstellen und anschließen
Menge: 1,000 St

**02.9 Kondensationshaube**
Kondensationshaube

für Elektro-Combi-Dämpfer
für Position 02.8

Material
CNS

Abmessungen.
b = 854 mm
t = 885mm
h = 313 mm

gewähltes Fabrikat:

'.........'
vom Bieter auszufüllen

liefern, montieren und anschließen.
Menge: 1,000 St

### Titel 03 Sonstige Maßnahmen / Planungunterlagen

**03.1 Kosten für Planungsunterlagen**
Kosten für Planungsunterlage einer Küchenplanung
in Erstellung von kompletten Planunterlagen für die im
Leistungsverzeichnis/Angebot beschriebene Kücheneinrichtung
nach Vorgabe des Bauherrn
oder Architekten:

- Installationspläne (Ausführungspläne)
Elektroinstallation 230/400V, EDV,
- Installationspläne (Ausführungspläne)
Wasser-/Abwasserplaung 230/400V.
incl.  vermaßten CAD-Plänen mit Angaben zu den
Anschlüssen für die Installation benötigten
der Ver- und Entsorgungsleitungen.

Hinweis:
Es ist eine Bestandsaufnahme durchzuführen.
Ein Teil der vorhandenen Installation soll übernommen
werden.
Unter Berücksichtigung des Brandschutz in Abstimmung mit der Bauleitung.
Der Auftragnehmer bekommt die Gebäudepläne als
Entwurfsplanung auf Datenträger (DWG) vom AG zur
Verfügung gestellt.
Erarbeitung mit CAD-Programm nach DIN-Norm  zur
Dokumentation,  Fortschreibung und Weitergabe auf
bundesüblichen Datenträger und branchenüblichen
Formaten. Kostenersatz für Planungsunterlagen mit
CAD-Bearbeitung ist pauschal.
Menge: 1,000 pau

**03.2 Revisionsunterlagen / Dokumentation**
Revisionssunterlagen in deutscher Sprache
in 3-facher Papier Ausfertigung und 3-facher
CD-Rom mit allen Unterlagen wie folgt:

-  Schlussabnahmebescheinigung (VOB)  Fachtechnische
Schlussabnahme
-  Erklärung der Mängelfreiheit zur Fachtechnischen
Schlussabnahme
- Inbetriebnahmeprotokolle der Anlagenteile
- Einweisungsbescheinigung
- Grundrisse
  Grundrissübersicht/Installationspläne
  Detailzeichnungen / Schemata
1.4 Installation
- Gerätelisten mit Fabrikat + Typenangaben
- Montage- und Bedienungsanleitungen der
Installationen
Fabrikat + Typenangaben
- Montage- und Bedienungsanleitungen der Elektrogeräte.
Menge: 1,000 Psch

**03.3 Einweisung des Betriebspersonals in die gesamte Anlage**
Einweisung des Betriebspersonals in die gesamte Anlage
einschließlich Protokoll in 3-facher Ausfertigung.
Die Einweisung muss vor der Übergabe/Abnahme
stattfinden. Zur Einweisung muss die vollständige
Dokumentation.und sämtliche Betriebsanleitungen vorliegen
Menge: 1,000 Stck

### Titel 04 Stundenlohnarbeiten

*Hinweis: Zusätzliche Technische Vertragsbedingungen*
ZTV 01
Die in diesem Titel aufgeführten Positionen kommen nur nach Bedarf und auf ausdrückliche Anweisung der Bauleitung zur Ausführung.

Alle Stundenlohnarbeiten verstehen sich einschl. Gestellung von Werkzeug, Hilfsmaterialien, Bohlen und Gerüsten. Diese sind in die EP einzukalkulieren.

**04.1 Stundenlohn Techniker**
Stunden eines Technikers, es ist ein Mittellohn zu kalkulieren für evtl. erforderliche Arbeiten, die nicht im Leistungsverzeichnis erfasst sind und gegen Nachweis und nur auf besondere Anweisung der Bauleitung zur Ausführung kommen
Menge: 8,000 h

**04.2 Stundenlohn Facharbeiter**
Stunden eines Facharbeiters, es ist ein Mittellohn zu kalkulieren für evtl. erforderliche Arbeiten, die nicht im Leistungsverzeichnis erfasst sind und gegen Nachweis und nur auf besondere Anweisung der Bauleitung zur Ausführung kommen
Menge: 8,000 h
